# Muster-Leistungsbeschreibung
Leistungsbeschreibung (GAEB 90, DA81)
Währung: EUR

## Gefach vollständig vermörtelt
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Hinweise Regelwerke WTA**
Bei der Ausführung der Arbeiten sind insbesondere
 die Regelwerke der WTA (Wissenschaftlich-Technische
 Arbeitsgemeinschaft für Bauwerkserhaltung und
 Denkmalpflege e.V.)
Referat 8 "Fachwerkinstandsetzung" zu beachten.
Einheit: m2

**00001.0002 Schadhafte Gefachfüllung vollständig entfernen**
Schadhafte Gefachfüllung vollständig entfernen.
Holzgefach mit geeignetem Verfahren reinigen.
Einheit: m2

**00001.0003 Vorbereiten der Gefache zum Auffüllen mit Gefachmörtel**
Ausfachung mit den im Fachwerkbau üblichen Dreikant-
oder Trapezleisten sichern.
Bei vollständigem Ausfüllen des Gefaches einseitige
Schalung anbringen.
Vorhandene Stakung kann als Träger verwendet werden.
Zu überdeckende Holzteile bis auf das gesunde Holz
zurückarbeiten.
Fehlende Holzteile durch Gleichartige ersetzen.
Einheit: m2

**00001.0004 Auffüllen von Gefachen mit Fachwerkmörtel**
Vollständige Gefachverfüllung mit
hydraulisch und carbonatisch
erhärtenden, rein mineralischen Ausfachungsmörtel
Remmers Fachwerkmörtel.

Mörtel von Hand aufziehen, bei Schichtdicken über 15
mm anwerfen oder mit Putzmaschine auftragen.
Das vollständige Füllen von Gefachen erfolgt in
mehreren Einzellagen bis ca. 15 mm unter spätere
Endoberfläche und max. 80 mm Schichtdicke/Tag.
Das Verputzen von Gefachen erfolgt in mehreren
Einzellagen bis ca. 15 mm unter spätere Endoberfläche
und max. 30 mm Schichtdicke/Tag.
Oberfläche für Auftrag weiterer Putzlagen grob
abziehen und aufrauen.
Einzelne Putzlagen umlaufend mit Messerschnitt vom Holz
trennen.
Wartezeit bis zum Herstellen der Oberputzlage 1 Tag/mm
Schichtdicke.
Oberputz nach Mattwerden vorsichtig mit weichem
Schwammbrett abreiben

Eigenschaftsprofil:
Mörtelgruppe nach DIN EN 998-1: LW, CS III W1 (DIN
V18 550 PII). Der Mörtel muss der Baustoffklasse
A 1 (nicht brennbar) mit mineralischem
Leichtzuschlag entsprechen, Schüttdichte: ca. 0,7
kg/dm³, Druckfestigkeit: ca. 5 N/mm²,
dyn. E-Modul: ca. 6000 N/mm²,
Wärmeleitzahl < 0,17 W/(mK),
Wasseraufnahme: < 1 bis > 3 kg/(m²h0,5).

Der Mörtel muss wasser-, wetter- und
frostbeständig sein, mit seiner kapillaren
Wasseraufnahme und seiner geringen Rohdichte wird
ein schneller Feuchtetransport ermöglicht. Die
niedrige Diffusionswiderstandszahl < 12 begünstigt
eine schnelle Austrocknung zur Werterhaltung der
Fachwerkkonstruktion. Ein niedriger E->Modul
minimiert das Schwind- und Rißverhalten im
Grenzbereich Holzfachwerkkonstruktion/Mörtel.

Vor Beginn der Arbeiten ist eine genügend große,
repräsentative Probefläche anzulegen. Erst nach
Abnahme der Musterflächen durch die fachlich
Beteiligten darf mit den Arbeiten begonnen werden.
Das Anlegen der Musterflächen sowie das Vorhalten
und Betreiben der dazu notwendigen Geräte ist in
den EP einzukalkulieren und wird nicht getrennt
vergütet.
Ausführung:
Verarbeitung mit handelsüblicher Putzmaschine oder
von Hand in mehreren Arbeitsgängen (je nach
Fachwerkstärke). Abziehen, ca. 1,5 cm rückliegend
zur Oberfläche und Anbringen eines
gefachumlaufenden Messerschnittes.

Verfüllstärke für einlagige Auftragsdicken 3 - 8
cm. Holzbalken vor Mörtelerhärtung reinigen.
Schichtdicken > 8 cm sind zweilagig auszuführen,
wobei die 1te Lage grob abgezogen und an der
Oberfläche zur Verkrallung der 2ten Lage
aufgerauht wird.
Der Auftrag der 2ten Lage erfolgt nach
ausreichender Erhärtung bei gleichmäßiger
Schichtdicke der 1ten Lage, frühestens am
darauffolgenden Tag.

Verbrauch:
ca.: 7,0 kg/m² bei 10 mm Schichtdicke Remmers
Fachwerkmörtel <0505>
Einheit: m2

**00001.0005 Farbfasssung auf Putzgefachen (Color CL Historic)**
Farbbeschichtung auf Putzgefachen
mit der modifizierten Kalkfarbe Remmers Color CL
Historic.

Für die verbesserung der Witterungsbeständigeit im
Außenbereich
wird der Kalkfarbe 3% der wässrigen Polymerdispersion
ZM HF[basic] zugegeben.

Anzahl Arbeitsgänge:_______

Verbrauch:
Ca. 0,2 - 0,25 kg/m² je nach Untergrund und
Arbeitsgang Remmers Color CL Historic <6569>
2 Arbeitsgänge erforderlich.
als Zusatz 3% zu Remmers Color CL Historic
6 - 7,5 g/m² Remmers ZM HF[basic] <0220>
Einheit: m2
